# Bauhof Schöneweide / Neubau Werkstatt IJGD
Angebotsaufforderung (GAEB DA XML 3.2, DA83)
Projekt: BSB
Währung: EUR
Ausführungsbeginn: 01.11.2026
Ausführungsende: 31.03.2028
Erstellt mit: GXML Toolbox V3.3 R20220330, ORCA AVA 25.0.5 - Professional Edition 25.00.05, 02.10.2026

## 1. Gliederung der Leistungsbeschreibung
1. Gliederung der Leistungsbeschreibung

- Allgemeine Baubeschreibung Architekt
- Bezeichnung der Baustelle
- Leistungspositionen

1. Anlagenverzeichnis Pläne/Berechnungen/Gutachten

1. 1. Pläne
 Die bei der Kalkulation zu berücksichtigenden Pläne sind dem Anhang zu entnehmen.

1. 1. Weitere Unterlagen
2. Statischer Nachweis vom 24.10.2025
3. Brandschutznachweis vom 31.10.2025
4. GEG Nachweis vom 23.07.2025
5. Schallschutznachweis vom 21.10.2025
6. Baugrundgutachten vom 20.06.2023
7. Barrierefreiheitskonzept vom 26.11.2024

Nach Beauftragung werden dem Auftragnehmer zusätzlich zur Verfügung gestellt:

- Projektbeteiligtenliste
- Baustelleneinrichtungsplan
- ggf. weitere für die Leistungserbringung erforderliche Únterlagen

## 2. Allgemeine Baubeschreibung Architekt
2. Allgemeine Angaben zum Bauvorhaben

Das Land Berlin hat sich mit Beschluss vom 15.11.2018 (Drucksachen Nrn. 18/0965 und 18/1448) verpflichtet, eine eigene Jugendbauhütte zu etablieren. In einer Pressemitteilung zum Beschluss des Doppelhaushalts für die Jahre 2020 und 2021 vom 13.12.2019 betont Senator Dr. Klaus Lederer, dass "wir [...] Handwerks- und Bautechniken als Kulturelles Erbe [verstehen] und [...] sie mit Hilfe der Jugendbauhütte Berlin an nachfolgende Generationen weitergeben und somit am Leben erhalten [werden]." Um diesen Zweck zu erfüllen, ist die Weiterentwicklung der Berliner Jugendbauhütte um die Ergänzung einer eigenen Werkstatt unbedingt erforderlich.
Für die Durchführung von Jugendbauhütten-Seminare ist es unser Ziel, allen Freiwilligen praktische Erfahrungen mindestens mit den Werkstoffen Holz, Stein, Glas und Metall zu ermöglichen. Dafür sind eigene Werkstätten unerlässlich, da es in Berlin keine offenen Werkstätten gibt, die unter der Woche verfügbar sind.

Mit eigenen Werkstätten kann die Jugendbauhütte einerseits sehr viele hochinteressante Anleiter*innen/Meister*innen/Restaurator*innen für praktische Workshops/Bildungsarbeit gewinnen. Die Nachfrage ist jetzt bereits enorm. Außerdem könnten hier auch verbindende Workshops stattfinden: Freiwillige mit Schüler*innen/Kindern, Freiwillige mit Fachleuten, Freiwillige mit Denkmalpfleger*innen, Azubis, Studierenden etc.

Das Werkstattgebäude wird in Kooperation mit der Jugendbauhütte ausgeführt. Dabei übernimmt die Jugendbauhütte nicht nur die Rolle der späteren Nutzer sondern ebenfalls ausführende Arbeiten am Gebäude in Eigenleistung.

Von besonderer Relevanz ist ebenfalls die Absicht so viele Materialien und Bauteile wie möglich aus einer vorherigen Nutzung, d.h. als Re-Use Materialien oder Bauteile zu verwenden. Aktuell steht schon fest, dass das Material für die Dach- bzw. Fassadenbekleidung bereits zu großen Teilen vorhanden ist.

Lage des Grundstücks
Das Baugrundstück Wagner-Régeny-Allee 9 in 12487 Berlin (Gemarkung Treptow, Flur 151, Flurstück 109) befindet sich auf dem Grundstück eines ehemaligen Bahnbetriebswerks in Schöneweide.

Grundstück
Die Planung des Werkstattgebäudes für die internationale Jugendbauhütte erfolgt auf einem Teilgrundstück von 1.187m2 auf dem Grundstück des ehemaligen Bahnbetriebswerks in Schöneweide. Die Gesamtanlage steht unter Denkmalschutz (s. Eintrag Denkmaldatenbank des Landes Berlin Obj. Dok. Nr.: 09045261, Gemarkung Treptow, Flurstück 104)

Das Bauhofgelände ist ideal über die S-Bahn Station Johannisthal angebunden. Die Zufahrt zum Baugrundstück mit dem Auto erfolgt über die Benno-König-Straße und die Wagner-Régeny-Allee, die Zufahrt auf das Baugrundstück wird neu hergestellt. Auf der gegenüberliegenden Seite der Wagner-Régeny-Allee sowie östlich des Baugrundstücks ist eine neue Bebauung geplant.

Das Teilgrundstück auf dem das Werkstattgebäude errichtet werden soll, ist bisher nur eine Brachfläche auf dem Grundstück des Bahnbetriebswerks, welches ursprünglich von der Bahn als Rangierfläche genutzt wurde. Seit etwa 1906 war das Gelände Teil des Rangierbahnhofs Berlin-Schöneweide und es führten Schienen über das Grundstück. Der Rangierbahnhof wurde 1998 geschlossen, die Schienen wurden in der Folge rückgebaut.

Die mittlere geplante Geländehöhe um das Gebäude liegt bei 35,60m ü. NN (±0,00 = 35,70 m ü. NN).

Beschreibung Gebäude
Bezeichnung, Gebäudegeometrie, Nutzung
Werkstattgebäude für die Jugendbauhütte
BGF: ca. 568 m2
BRI: ca. 2.608 m3
Ausdehnung: ca. 35m x 20m
Nutzung: Werkstattgebäude
Gebäude-Null: ±0,00 = 35,70m ü. NN

Baubeschreibung Architekt
Bauweise:
Das Gebäude wird als 1,5 geschossiges Gebäude in Holzbauweise errichtet.
Der im Grundriss L-förmige Baukörper schließt zur Wagner-Régeny-Allee beinahe als Grenzbebauung an. Hier ist der Baukörper zweigeschossig und ca. 35,5m lang. Der Firstpunkt dieses Satteldaches hat eine Höhe von ca. 6,75m ü. GOK (= 42,45m ü NN). Zur Privatstraße ist das Gebäude ca. 20,5m lang. Hier beträgt die Höhe der eingeschossigen Werkhalle an ihrem höchsten Punkt des Sheddachs ca. 7,60m GOK. Die Traufkanten staffeln sich von ca. 5,60m im Bereich der Wagner-Régeny-Allee zum Werkhof ab. Im Bereich des Satteldachs sind es.ca. 4,30m bzw. 3,10m im Bereich des Sheddachs.

Barrierefreiheit:
Die Außenanlagen sind so gestaltet, dass der Zugang zum Gebäude barrierefrei möglich ist. Ein barrierefreier PKW Stellplatz ist im Freilager vorgesehen. Im Werkstattgebäude ist das komplette Erdgeschoss barrierefrei gestaltet. Ein barrierefreies WC ist ebenfalls vorgesehen. Das Obergeschoss mit den geplanten Nebennutzungen ist nicht barrierefrei geplant.

Gebäude:
- Gründung: Flachgründung aus Einzel- und Streifenfundamenten, unbewehrte Bodenplatte auf lastabtragendem Schaumglasschotter
- Tragwerk: Holzskelettbauweise, tragende und aussteifende Stützen und Unterzüge,
- Decken: Holzbalkendecke
- Dach: Sattel- bzw. Sheddach Metalldeckung und außenliegende Entwässerung
- Außenwände: Holzrahmenbauweise mit Holzfaserdämmung
- Außenwandbekleidung: Hinterlüftete Holzfassade im Erdgeschoss, Metallfassade aus wiederverwendeten Blechen im Obergeschoss
- Außentüren - und Fenster: teilweise wiederverwendete Fenster, Doppelkastenfenster aus Holz
- Innenwände: Ständerkonstruktionen mit innenliegender Holzfaserdämmung, beidseitig doppelte Gipsfaser-Beplankung in Schmiede, sonst Lehmputz oder Spanplatten
- Innentüren: Holztüren, lackiert
- Innentreppe: Massivholztreppe
- Außentreppe: Stahlkonstruktion
- Fußbodenaufbau: Industrieboden (unbewehrte Bodenplatte)

Baubeschreibung Technische Anlagen
Wärmeversorgung:
Die Wärmeversorgung wird über einen Fenrwärmeanschluss sichergestellt. Die Übergabe an das Gebäude erfolgt über Heizkörper.

Lüftung:
Grundsätzlich wird das Gebäude natürlich belüftet. Ein Innenliegendes WC und Lager wird mech. entlüftet. Die Frischluftzufuhr erfolgt über Nachströmöffnungen an den Türen.
In der Schmiede werden nutzungsbedingte Abgasanlagen eingebaut.

Aufzug:
Es ist ein kein Aufzug geplant

 PV-Anlage:
 Auf dem Dach wird eine Photovoltaikanlage installiert.

Baubeschreibung Bauphysik
Schallschutz
Die Gebäude werden die gesetzliche Mindestanforderung an den
Schallschutz einhalten. Detaillierte Angaben sind dem beiliegenden
Schallschutznachweis zu entnehmen.

Anforderung nach GEG
Die Gebäude werden über Fernwärme versorgt. Das Gebäude entspricht
den Anforderungen des GEG. Detaillierte Angaben sind dem beiliegenden
GEG-Nachweis zu entnehmen.

Baubeschreibung Brandschutz
Das Gebäude bildet im Wesentlichen einen Brandabschnitt, aus jeder Nutzungseinheit gibt es zwei bauliche Rettungswege.
Die Trennwände zwischen einzelnen Nutzungseinheiten, insbesondere zu den Werkstätten, haben Brandschutzanforderungen. Die Löschwasserversorgung erfolgt über Hydranten. Notwendige Feuerwehrabstellflächen sind vorhanden.
Weiterführende Angaben sind dem beiliegenden Brandschutzkonzept zu entnehmen.

## 3. Bezeichnung der Baustelle
3. Bezeichnung der Baustelle: Neubau einer Holz- und Metallwerkstatt für die Jugendbauhütte
Die Ausschreibung bezieht sich auf den Neubau des Werkstattgebäudes für die Jugendbauhütte
inkl. der direkt zugehörigen Außenanlagen.

## 09 BSB 26 SiGeKo

### Titel 01 Planungsphase

**01.1 Erstellung des Sicherheits- und Gesundheitsschutzplanes**
*** Pauschalposition
Erstellung des Sicherheits- und Gesundheitsschutzplanes. Dieser wird auf der Baustelle ausgehängt.
Menge: 1,000 psch

**01.2 Erstellung der Baustellenordnung**
*** Pauschalposition
Erstellung der Baustellenordnung. Diese wird auf der Baustelle ausgehängt.
Menge: 1,000 psch

**01.3 Erstellung der Liste naheliegender Unfallärzte**
*** Pauschalposition
Menge: 1,000 psch

**01.4 Erstellung Hinweisbeschilderung**
*** Pauschalposition
Erstellung, Lieferung und Fortschreibung der für die Baumaßnahme erforderlichen Hinweis-, Warn- und Verbotsbeschilderung einschließlich Abstimmungen mit dem Auftraggeber. Sämtliche Kosten sind mit dem Pauschalpreis abgegolten
Menge: 1,000 psch

### Titel 02 Ausführungsphase

**02.1 Kontrollbefahrung der Baustelle**
Stellung eines SiGeKo und Kontrollbefahrung der Baustelle nach Abstimmung (mindestens alle 14 Tage), November 2026 bis März 2028, Begehung inkl. An- und Abfahrt sowie Protokollerstellung und Ersteinweisung in SiGe-Plan.
Abrechnung erfolgt nach tatsächlich umgesetzten Begehungen / Kontrollen.

Die Einweisung der Einzelgewerke erfolgt durch den AN jeweils vor Ausführungsbeginn des Gewerkes. Weitere Einweisungen werden durch den AN nach Bedarf durchgeführt (Altlasten, Vorkommnisse).

Der AN führt regelmäßig Baustellenbegehungen auf Grundlage arbeitssicherheits- und gesundheitsschutztechnischer Belange durch und erstellt anschließend Sicherheitsbegehungsberichte, die er dem AG und den betreffenden Firmen zukommen lässt.
Menge: 40,000 St
